# Kulturhaus Seelow
Angebotsaufforderung (GAEB DA XML 3.3, DA83)
Projekt: K-202...
Währung: EUR
Vergabeart: Öffentliche Ausschreibung
Eröffnung: 30.04.2026 10:00:00
Ende der Zuschlagsfrist: 01.06.2026
Abgabeort: Stadt Seelow; Küstriner Straße 61; 15306 Seelow
Ausführungsbeginn: 18.05.2026
Ausführungsende: 30.10.2026
Erstellt mit: GXML Toolbox V3.3 R20220330, ORCA AVA 27 27.00.00, 30.03.2026

## Vorbemerkungen
Die Maßnahmen werden bei laufendem Betrieb des Objektes als Teilmaßnahmen durchgeführt. Maßnahmenbezogene Einschränkungen werden Teilbereiche betreffen.
Die Bauzeit für die Gesamtbaumaßnahme ist mit 24 Monaten geplant.
Die Flächen für Lager und Baustelleneinrichtungen stehen im Baustellenbereich zur Verfügung.
Entsprechender Bedarf ist der Bauleitung anzuzeigen. Diese weist den Firmen hierfür Flächen nach den örtlichen Gegebenheiten zu.
Der Schutzstatus des Geländes ist zu beachten.
Die Lager- flächennutzungen und eigenen Baustelleneinrichtungen einschließlich aller technologisch erforderlichen Maschinen und Geräte, wie Lastenaufzüge, Kraneinsätze, usw. sind durch den Bieter zu kalkulieren und in die Einzelpreise einzurechnen, wenn nicht gesondert in der Baustelleneinrichtung ausgeschrieben.

Temporäre verkehrsrechtliche Anträge und Genehmigungen obliegen dem Bieter.

Die Geschäftssprache auf der Baustelle ist Deutsch. Jeder Vertragspartner hat sicherzustellen, dass ein deutschsprechender Mitarbeiter seines Unternehmens während der Leistungszeit ausnahmslos auf der Baustelle anwesend ist. Die Nichteinhaltung dieser Vorgabe stellt eine Vertragsverletzung dar und kann vom AG sanktioniert werden.

## ALLGEMEINE VORBEMERKUNGEN VOB, DIN 18 363
ALLGEMEINE VORBEMERKUNGEN
in Anlehnung an die Bestimmungen der VOB, DIN 18 363, Teil C

Anstrichuntergründe sind vor dem Anstrich auf Eignung zu prüfen. Weist der Untergrund sichtbare oder anderweitig erkennbare Mängel auf, die der Beschichtung schaden können, muss der Auftragnehmer darauf hinweisen, siehe auch die Produktdatenblätter, den Abschnitt § 4 Abs. 3 der jeweiligen Fachnorm der VOB/B z. B. DIN 18363 Maler- und Lackiererarbeiten und den Angaben in den BFS-Merkblättern.

Beton- und Naturstein-Instandsetzung sowie nachfolgende Schutzanstriche sollten nur nach einer gründlichen Diagnose des Objektes durchgeführt werden. Die Arbeiten sind gemäß dem Instandsetzungsplan durchzuführen.

Der Anstrichträger darf keine Rückstände oder Zusätze aufweisen, die die Haftung des Anstrichs beeinträchtigen.

Der Untergrund muss mindestens 10 Tage alt und zum Zeitpunkt des Anstrichs trocken sein.

Untergrundschäden sind mit artgleichem Material und in gleicher Oberflächenstruktur auszubessern.

Die Beschichtung darf nur auf einen festen, sauberen und staubfreien Untergrund aufgetragen werden, der keine ausblühungsfähigen Salze enthält.

Arbeitstechnik, Materialverbrauch und Mischungsverhältnis sind anhand von Probeflächen zu ermitteln.

Zwischen dem Auftragen der einzelnen Farbanstriche ist eine Mindesttrockenzeit von 12 Stunden einzuhalten.

Nicht zu behandelnde Flächen sind durch entsprechende Maßnahmen zu schützen.

Horizontale und geneigte, bewitterte Flächen sind kein geeigneter Beschichtungsuntergrund und sind durch entsprechende Maßnahmen (z. B. konstruktiver Schutz mittels Blechabdeckungen) zu schützen.

Das Beschichtungsmaterial ist nach den Richtlinien der KEIMFARBEN GmbH zu verarbeiten. Fremdzusätze jeder Art sind nicht zulässig.

Bitte beachten Sie die jeweils gültigen Abfallentsorgungsbestimmungen der Kommunen sowie die WHG-Vorschriften (Wasserhaushaltsschutzgesetz).

Besonderer Hinweis:
Die Gleichwertigkeit der Materialien und Materialkenndaten sind durch bauaufsichtliche Zulassungen bzw. Gutachten zu belegen.
Entsprechende Unterlagen sind bei der Angebotsabgabe beizufügen.

Anmerkung
Vor der Angebotsabgabe ist eine Auskunft über die Arbeitstechnik bei unserer KEIM Fachberatung einzuholen:

KEIM Fachberatung:
Katharina Cechol
Mobil: 0170 3338380
E-Mail: katharina.cechol@keimfarben.de (Katharina.Cechol@keimfarben.de)

Abdeck- und Abklebearbeiten gemäß VOB/C DIN 18363, Abschnitt 4.2.6
Nicht zu beschichtende Flächen sind vor Beginn der Beschichtungsarbeiten ordnungsgemäß abzudecken oder abzukleben. Die Schutzmaßnahmen sind gemäß VOB/C DIN 18363, Abschnitt 4.2.6 auszuführen.
Abdeck- und Abklebearbeiten sind so vorzunehmen, dass keine Verschmutzungen, Feuchtigkeitseinwirkungen oder Beschädigungen an angrenzenden Bauteilen entstehen.
Nach Beendigung der Arbeiten sind sämtliche Abdeckungen und Abklebungen rückstandsfrei zu entfernen.

Abdeck- und Abklebearbeiten an exemplarischen Bauteilen:
Fenster- und Türrahmen
Verglasungen und Fensterbänke
Bodenflächen und Sockelbereiche
Geländer, Treppenhandläufe und Metallbauteile
An- und Einbauteile sonstiger Art

Abdecken bei Strahl- und Stemmarbeiten mittels Hartfaserplatten
Abdecken der Fenster sowie anderer, druckempfindlicher Untergründe im Bereich der Strahl- und Stemmarbeiten mittels Hartfaserplatten, inkl. fachgerechter Entfernung und Entsorgung nach Beendigung der Arbeiten.

## 04 Fassadenarbeiten

### Titel 01 Besondere Leistungen

**01.1 Baustelleneinrichtung**
Einrichten und Räumen der Baustelle, sowie Vorhalten
der Baustelleneinrichtung
Einrichten und Räumen der Baustelle, sowie Vorhalten der Baustelleneinrichtung für sämtliche in der Leistungsbeschreibung aufgeführten Leistungen.
Menge: 1,000 Psch

**01.2 Abkleben Fenster- und Türflächen, Abdeckfolie, PE, Außenflächen**
Abkleben von Fenster- und Türflächen im Außenbereich inkl. der jeweiligen Rahmen mit Malerfolie. Klebebänder passend zu den Rahmenmaterialien wählen. Folie nach Gebrauch rückstandslos entfernen und entsorgen.
Abdeckmaterial: Abdeckfolie (PE)
Verwendung : Abkleben Fenster- und Türflächen

Einbauort : Außenflächen Fenster- und Türflächen
Menge: 435,000 m²

**01.3 Wasserabführung und Abflusseinrichtung prüfen**
Wasserabführung und Abflusseinrichtung prüfen
Wasserabführung, wie z. B. Dachrinnen, Fallrohre, Fensterbleche usw., sorgfältig prüfen, insbesondere neu verputzte Flächen, die an wasserführenden Bauteilen (wie z. B. Natursteinbauteile, Ziegeleindeckungen etc.) angrenzen.
Abflusseinrichtungen, wie z. B. Balkonen und Terrassen, sorgfältig prüfen.
Menge: 1,000 Psch

**01.4 Gerüstankerlöcher verschließen**
Die Gerüstankerlöcher sind beim Abrüsten fachgerecht, z. B. mit leicht eingefärbtem Putz, zu verschließen, anschließend mit Farbe austupfen bzw. ausbessern.
Menge: 7600,000 Stk

**01.5 Musterfläche <=1,0 m², Bestandsflächen, Putz, Beton**
Erstellen von Musterflächen für alle Arten von Beschichtungen auf ausgewiesenen Bestandsflächen oder nach Absprache mit der Bauleitung bzw. dem Bauherrn. Entfernen der Muster nach Freigabe.
Größe Fläche : <= 1,0 m²
Untergrund : Putz, Beton
Bauteil : Fassade
Menge: 3,000 St

### Titel 02 Entsorgung

**02.1 Auffangvorrichtung erstellen**
Auffangvorrichtung erstellen
Erstellung einer Auffangvorrichtung für Schmutzwasser, Reinigungsmittel, Abbeizmittel sowie sonstige umweltschädigende Flüssigkeiten, einschließlich der darin enthaltenen festen Bestandteile.
Das aus der Auffangvorrichtung anfallende Material ist fachgerecht nach Abstimmung mit den zuständigen Behörden zu entsorgen.
Menge: 240,000 m

**02.2 Entsorung Schmutzwasser, Reinigungsmittel etc.**
Entsorgung von Schmutzwasser, Reinigungsmittel etc. nach den geltenden behördlichen Vorschriften, Umwelt- und Sicherheitsrichtlinien.
Der Nachweis über die ordnungsgemäße Entsorgung ist vom Auftragnehmer vorzulegen.
Menge: 1965,000 l

**02.3 Entsorgung von Altputz, Abbruchmaterial, Steinen etc.**
Entsorgung von Altputz, Abbruchmaterial, Steinen etc.
Abtragen, Sammeln und Entsorgen von Altputz, Abbruchmaterialien, Steinen etc.
Die Entsorgung erfolgt nach den geltenden behördlichen Vorschriften, Umweltrichtlinien.
Der Auftragnehmer ist verpflichtet, den Nachweis der ordnungsgemäßen Entsorgung zu erbringen.
Menge: 3,000 t

### Titel 03 Kulturhaus

#### Bereich 03.01 Fassadenfläche

**03.01.1 Altanstrich im Trockeneisstrahlverfahren entfernen**
Altanstrich im Trockeneisstrahlverfahren restlos entfernen.
Entsorgung von Altfarben entsprechend den kommunalen Vorschriften.
Menge: 1750,000 m²

**03.01.2 Zulage Altanstrichentfernung in Leibungen.**
Zulage Altanstrichentfernung in Leibungen.

Leibungstiefe: 12 bis 20 cm
Menge: 520,000 m

**03.01.3 Wasserdruckstrahlen - Reinigung**
Reinigung im Wasserdruckstrahlverfahren
Untergrund im Wasserdruckstrahlverfahren reinigen.
Entsorgung der Altfarben bzw. des Waschwassers entsprechend den kommunalen Vorschriften.

Hinweis:
Bitte beachten Sie, dass der Wasserdruck sowie die Wassertemperatur an den Untergrund angepasst werden.
Menge: 1965,000 m²

**03.01.4 Zulage Reinigung in Leibungen.**
Zulage Reinigung in Leibungen.

Leibungstiefe: 12 bis 20 cm (Eingang 29cm)
Menge: 600,000 m

**03.01.5 Entfernung von Algen und Mikroorganismen**
*** Bedarfsposition ohne GB
Entfernung von Algen und Mikroorganismen mittels vor beschriebener Reinigungsmaßnahmen.
Nach Abtrocknung Produkt mit der Bürste oder im Flutverfahren gleichmäßig aufbringen.

Richtfabrikat: KEIM Algicid-Plus

angebotenes Fabrikat: '.........'
Menge: 1965,000 m²

**03.01.6 Zulage Vorbehandlung in Leibungen.**
*** Bedarfsposition ohne GB
Zulage Vorbehandlung in Leibungen.

Leibungstiefe: 12 bis 20 cm (Eingang 29cm)
Menge: 600,000 m

**03.01.7 Putzuntergrund prüfen, Fassade**
Putzuntergrund auf Tragfähigkeit für Beschichtung prüfen.
Zustand des Untergrundes sorgfältig prüfen.
Bauteil : Fassade
Bauteilhöhe : ca. 8 m
Menge: 1965,000 m²

**03.01.8 Putz artgleich ausbessern**
Putz artgleich ausbessern
Putzausbesserungen mit artgleichem Material und in gleicher Oberflächenstruktur fachgerecht durchführen.
Menge: 150,000 m²

**03.01.9 Zulage Putzausbesserungen in Leibungen.**
Zulage Putzausbesserungen in Leibungen.

Leibungstiefe: 12 bis 20 cm
Menge: 250,000 m

**03.01.10 Entfernung von Sinterschichten**
Auftretende Sinterschichten im Bereich des Neuputzes mit  Fluat-10, 1 : 3 mit Wasser verdünnt,
satt einstreichen. Anschließend mit reichlich Wasser (Schlauch) sorgfältig nachwaschen.
Untergrund vollständig abtrocknen lassen.
Entsorgung des Waschwassers entsprechend den
kommunalen Vorschriften.

Richtfabrikat: KEIM Fluat-10, 1:3 mit Wasser verdünnt
Produkteigenschaften:
Dichte:  ca. 1,0 - 1,1 g/cm³
pH-Wert:  ca. 1
Wirkstoff:  Kieselsäurebasis

angebotenes Fabrikat: '.........'
Menge: 250,000 m²

**03.01.11 Zulage ätzen in Leibungen.**
*** Bedarfsposition ohne GB
Zulage ätzen in Leibungen.

Leibungstiefe: 12 bis 20 cm (Eingang 29cm)
Menge: 600,000 m

**03.01.12 Grundierung für stark saugende Untergründe**
Grundierung mit Spezial-Fixativ unverdünnt mit der Bürste auftragen. Untergrund satt tränken.

Richtfabrikat:
KEIM Spezial-Fixativ für stark saugende Untergründe
Produkteigenschaften:
Dichte:  ca. 1,0 - 1,1 g/cm³
pH-Wert:  ca. 11
Cradle to Cradle Certified®-Zertifikat Silver
C2C Certified Material Health Certificate™ Gold

angebotenes Fabrikat: '.........'
Menge: 250,000 m²

**03.01.13 Zulage Grundierung in Leibungen.**
Zulage Grundierung in Leibungen.

Leibungstiefe: 12 bis 20 cm
Menge: 520,000 m

**03.01.14 Strukturangleichung der Ausbesserungs- bzw. Neuputzstellen**
Strukturangleichung der Ausbesserungs- bzw. Neuputzstellen
Produkt unverdünnt auf Ausbesserungs- bzw. Neuputzstellen mit der Bürste gleichmässig im Kreuzgang auftragen.
Auf saugenden Untergründen kann mit max. 10 % systemzugehöriger KEIM-Grundierung verdünnt werden.

Richtfabrikat:  KEIM Contact-Plus-Grob Farbton Weiß
Produkteigenschaften:
Dichte:  1,6 - 1,8 g/cm³
pH-Wert:  ca. 11
Größtkorn:  1 mm
Absolut UV-beständig
Cradle to Cradle Certified®-Zertifikat Silver
C2C Certified Material Health Certificate™ Gold

angebotenes Fabrikat: '.........'
Menge: 300,000 m²

*Hinweis: Zweimaliger Anstrich*
Zweimaliger Anstrich

Streichfertige Silikatfarbe, bestehend aus rein anorganischen, absolut lichtechten Pigmenten

Produkteigenschaften:
Dichte:  ca. 1,3 - 1,6 g/cm³
pH-Wert  ca. 11
Klassifikation nach:  DIN EN 1062-1
Klassifikation nach VOB:  Silikatfarbe gemäß
  DIN 18363 Abs. 2.4.1
Diffusionsäquivalente
Luftschichtdicke (sd-Wert):  sd ≤ 0,01 m
Brandverhalten:  nicht brennbar, Klasse A2-s1d0
Farbtonbeständigkeit:  A1 (Fb-Code gemäß
  BFS-Merkblatt-Nr. 26)
Wasserdurchlässigkeitsrate: Klasse W3 nach
  DIN EN 1062-3
Glanzgrad:  G3 - matt (Messwinkel 85°)

Hoch diffusionsfähig
Ohne Zusatz von Bioziden, Lösemitteln
Ausgezeichnet mit dem Qualitätszeichen "natureplus"
Cradle to Cradle Certified®-Zertifikat Silver
C2C Certified Material Health Certificate™ Gold
QNG-konform

Richtfabrikat: KEIM Granital-System

Angebotenes Fabrikat: '.........'

**03.01.15 Grundanstrich**
Grundanstrich
Spezial-Fixativ - je nach Saugfähigkeit des Untergrundes mit bis zu max. 20 % - verdünnen.
Grundanstrich mit der Bürste aufbringen.

Richtfabrikat: KEIM Granital-Grob Farbton Weiß

Angebotenes Fabrikat: '.........'
Menge: 1750,000 m²

**03.01.16 Zulage Grundanstrich in Leibungen.**
Zulage Grundanstrich in Leibungen

Leibungstiefe: 12 bis 20 cm
Menge: 520,000 m

**03.01.17 Aufschlag für Farbtöne HBW 51**
Aufschlag für Farbtöne
HBW 51
gemäß Farbbefunduntersuchung Keim 9171

Bauteil: Fassadenfläche(rosé)
Menge: 830,000 m²

**03.01.18 Aufschlag für Farbtöne HBW 62**
*** Bedarfsposition ohne GB
Aufschlag für Farbtöne
HBW 62
gemäß Farbbefunduntersuchung Keim 9171

Bauteil: Fassadenfläche(gelb)
Menge: 830,000 m²

**03.01.19 Aufschlag für Farbtöne Keim historisch 50016**
Aufschlag für Farbtöne
gemäß Farbbefunduntersuchung
Keim historisch 50016 (grau)

Bauteil: Lisenen, Gesimse, Fenstergewände, Decke Eingang
Menge: 1030,000 m²

**03.01.20 Schlussanstrich**
Schlussanstrich unverdünnt mit der Bürste aufbringen.

Richtfabrikat: KEIM Granital Farbton Weiß

Angebotenes Fabrikat: '.........'
Menge: 1750,000 m²

**03.01.21 Zulage Schlussanstrich in Leibungen.**
Zulage Schlussanstrich in Leibungen.

Leibungstiefe: 12 bis 20 cm
Menge: 520,000 m

**03.01.22 Farbiges Absetzen von Bauteilen, flächig**
Farbige Gliederung bzw. Absetzen von Bauteilen flächig, z. B. Gesimse, Brüstungen, Schmuckelemente oder ähnliche architektonische Details, einschließlich Beschneiden der Flächen.

Hinweis:
Alle Arbeiten sind systemgerecht und so auszuführen, dass Farbtöne und Abgrenzungen sauber und dauerhaft dargestellt werden.

Bauteil: Gesimse, Pfleiler, Fenstergewände
Menge: 1030,000 m²

#### Bereich 03.02 Sockel

**03.02.1 Wasserdruckstrahlen - Reinigung**
Reinigung im Wasserdruckstrahlverfahren
Untergrund im Wasserdruckstrahlverfahren reinigen.
Entsorgung der Altfarben bzw. des Waschwassers entsprechend den kommunalen Vorschriften.

Hinweis:
Bitte beachten Sie, dass der Wasserdruck sowie die Wassertemperatur an den Untergrund angepasst werden.

Bauteil: Sockel Betonwerkstein, alt ungestrichen
Menge: 745,000 m²

**03.02.2 Zulage Reinigung in Leibungen**
Zulage Reinigung in Leibungen.

Leibungstiefe: 12 bis 25 cm
Menge: 325,000 m

**03.02.3 Behandlung Algicid**
Entfernung von Algen und Mikroorganismen mittels vor beschriebener Reinigungsmaßnahmen.
Nach Abtrocknung Algicid mit der Bürste oder im Flutverfahren gleichmäßig aufbringen.

Richtfabrikat: KEIM Algicid-Plus

angebotenes Fabrikat: '.........'
Menge: 745,000 m²

**03.02.4 Zulage Vorbehandlung in Leibungen.**
Zulage Vorbehandlung in Leibungen.

Leibungstiefe: 12 bis 25 cm
Menge: 325,000 m

**03.02.5 Untergrund prüfen**
Zustand des Untergrundes sorgfältig prüfen.
Menge: 745,000 m²

**03.02.6 Untergrund artgleich ausbessern**
Untergrund mit artgleichem Material und in gleicher Oberflächenstruktur fachgerecht durchführen.

angebotenes Fabrikat: '.........'
Menge: 200,000 m²

**03.02.7 Farblose Festigung**
Farblose Festigung
Trockenen, aufnahmefähigen Untergrund mit KEIM Silex-OH-100 (OH = ohne Hydrophobierung) oder gleichwertig mehrmals mit der Bürste oder im Flutverfahren (nicht versprühen) in Abständen von ca. 10 Min. getränkt, bis eine erkennbare Sättigung eintritt. Evtl. überstehendes Material sofort abtupfen.

Hinweis zu Wartezeiten:
Mind. 10 Tage für
Hydrophobierung mit KEIM Lotexan und KEIM Silangrund, Lasuranstriche mit KEIM Restauro-Lasur oder Deckanstrich mit KEIM Granital

Mind. 3 Wochen für
KEIM Restauro-Steinergänzungen, mineralische Putze und Anstriche im KEIM Purkristalat-System

Produkteigenschaften:
Dichte:  ca. 0,9 - 1,1 g/cm³
Wirkstoff:  Kieselsäureester-Kombination
Wirkstoffgehalt:  100 %
Gelabscheidung:  ca. 40 %

Richtfabrikat:  KEIM Silex-OH-100

angebotenes Fabrikat: '.........'
Menge: 200,000 m²

**03.02.8 Zulage Festigung in Leibungen.**
Zulage Festigung in Leibungen.

Leibungstiefe: 12 bis 25 cm
Menge: 325,000 m

**03.02.9 Zulage Putzausbesserungen in Leibungen.**
Zulage Putzausbesserungen in Leibungen.

Leibungstiefe: 12 bis 25 cm
Menge: 325,000 m

**03.02.10 Fugenausbesserungen**
Schadhaftes Fugenmaterial sowie alle Zementfugen müssen bis in eine Tiefe von zweimaliger Fugenbreite restlos
ausgekratzt werden und anschließend mit KEIM Restauro-Fuge erneuert werden.

Produkteigenschaften:
Druckfestigkeit (28d):  ca. 8 N/mm²
Biegezugfestigkeit (28d):  ca. 3 N/mm²
Druckfestigkeitskategorie: CS IV (≥ 6 N/mm²)
Haftzugfestigkeit:  ≥ 0,50 N/mm²
Wasseraufnahme Klasse:  W0
Schichtdicke:  max. 30 mm
Brandverhalten:  A1 - nicht brennbar
Farbton: gemäß Bestand

Richtfabrikat: KEIM Restauro-Fuge

angebotenes Fabrikat: '.........'
Menge: 0,000 m

**03.02.11 Steinausbesserungen mit geeignetem Material**
Nicht mehr zu reparierende Steinquader mit neuem Stein ersetzen. Einschlägige Vorschriften beachten.
Ausbesserungsarbeiten mit Steinersatzmörteln nach Herstellervorschrift.

angebotenes Fabrikat: '.........'
Menge: 0,000 m

**03.02.12 Hydrophobierende Behandlung**
Produkt auf trockenen Untergrund unverdünnt mit der Bürste oder besser im Flutverfahren (nicht versprühen) zweimal nass-in-nass, im Abstand von ca. 10 Min. satt tränken.

Hinweis zu Wartezeiten:
Bei KEIM-Anstrichen mind. 8 Tage nach Schlussanstrich.
Bei Festigung durch Silex-OH-100 mind. 10 Tage.

Produkteigenschaften:
Dichte:  ca. 0,8 - 0,9 g/cm³
Wirkstoff:  Silan-/Siloxanbasis
Eindringtiefe:  mind. 2 mm, bei sehr grobporigen  Natursteinen mind. 5 mm

Richtfabrikat: KEIM Lotexan

angebotenes Fabrikat: '.........'
Menge: 745,000 m²

**03.02.13 Zulage Hydrophobierung in Leibungen.**
Zulage Hydrophobierung in Leibungen.

Leibungstiefe: 12 bis 25 cm
Menge: 325,000 m

### Titel 04 Trafohäuschen

#### Bereich 04.01 Fassadenfläche

**04.01.1 Altanstrich im Trockeneisstrahlverfahren entfernen**
Altanstrich im Trockeneisstrahlverfahren restlos entfernen.
Entsorgung von Altfarben entsprechend den kommunalen Vorschriften.
Menge: 135,000 m²

**04.01.2 Zulage Altanstrichentfernung in Leibungen.**
Zulage Altanstrichentfernung in Leibungen.

Leibungstiefe: 6 bis 12 cm
Menge: 40,000 m

**04.01.3 Wasserdruckstrahlen - Reinigung**
Reinigung im Wasserdruckstrahlverfahren
Untergrund im Wasserdruckstrahlverfahren reinigen.
Entsorgung der Altfarben bzw. des Waschwassers entsprechend den kommunalen Vorschriften.

Hinweis:
Bitte beachten Sie, dass der Wasserdruck sowie die Wassertemperatur an den Untergrund angepasst werden.
Menge: 135,000 m²

**04.01.4 Zulage Reinigung in Leibungen.**
Zulage Reinigung in Leibungen.

Leibungstiefe: 6 bis 12 cm
Menge: 40,000 m

**04.01.5 Entfernung von Algen und Mikroorganismen**
*** Bedarfsposition ohne GB
Entfernung von Algen und Mikroorganismen mittels vor beschriebener Reinigungsmaßnahmen.
Nach Abtrocknung Produkt mit der Bürste oder im Flutverfahren gleichmäßig aufbringen.

Richtfabrikat: KEIM Algicid-Plus

angebotenes Fabrikat: '.........'
Menge: 135,000 m²

**04.01.6 Zulage Vorbehandlung in Leibungen.**
*** Bedarfsposition ohne GB
Zulage Vorbehandlung in Leibungen.

Leibungstiefe: 6 bis 12 cm
Menge: 40,000 m

**04.01.7 Putzuntergrund prüfen, Fassade**
Putzuntergrund auf Tragfähigkeit für Beschichtung prüfen.
Zustand des Untergrundes sorgfältig prüfen.
Bauteil : Fassade
Bauteilhöhe : ca. 8 m
Menge: 135,000 m²

**04.01.8 Putz artgleich ausbessern**
Putzausbesserungen mit artgleichem Material und in gleicher Oberflächenstruktur fachgerecht durchführen.

Angebotenes Erzeugnis: '.........'
Menge: 30,000 m²

**04.01.9 Zulage Putzausbesserungen in Leibungen.**
Zulage Putzausbesserungen in Leibungen.

Leibungstiefe: 6 bis 12 cm
Menge: 40,000 m

**04.01.10 Entfernung von Sinterschichten**
Auftretende Sinterschichten im Bereich des Neuputzes mit  Fluat-10, 1 : 3 mit Wasser verdünnt,
satt einstreichen. Anschließend mit reichlich Wasser (Schlauch) sorgfältig nachwaschen.
Untergrund vollständig abtrocknen lassen.
Entsorgung des Waschwassers entsprechend den
kommunalen Vorschriften.

Richtfabrikat: KEIM Fluat-10, 1:3 mit Wasser verdünnt
Produkteigenschaften:
Dichte:  ca. 1,0 - 1,1 g/cm³
pH-Wert:  ca. 1
Wirkstoff:  Kieselsäurebasis

angebotenes Fabrikat: '.........'
Menge: 45,000 m²

**04.01.11 Zulage ätzen in Leibungen.**
Zulage ätzen in Leibungen.

Leibungstiefe: 6 bis 12 cm
Menge: 40,000 m

**04.01.12 Grundierung für stark saugende Untergründe**
Grundierung mit Spezial-Fixativ unverdünnt mit der Bürste auftragen. Untergrund satt tränken.

Richtfabrikat:
KEIM Spezial-Fixativ für stark saugende Untergründe
Produkteigenschaften:
Dichte:  ca. 1,0 - 1,1 g/cm³
pH-Wert:  ca. 11
Cradle to Cradle Certified®-Zertifikat Silver
C2C Certified Material Health Certificate™ Gold

angebotenes Fabrikat: '.........'
Menge: 135,000 m²

**04.01.13 Zulage Grundierung in Leibungen.**
Zulage Grundierung in Leibungen.

Leibungstiefe: 6 bis 12 cm
Menge: 40,000 m

**04.01.14 Strukturangleichung der Ausbesserungs- bzw. Neuputzstellen mit KEIM Contact-Plus-Grob**
Strukturangleichung der Ausbesserungs- bzw. Neuputzstellen
Produkt unverdünnt auf Ausbesserungs- bzw. Neuputzstellen mit der Bürste gleichmässig im Kreuzgang auftragen.
Auf saugenden Untergründen kann mit max. 10 % systemzugehöriger KEIM-Grundierung verdünnt werden.

Richtfabrikat:  KEIM Contact-Plus-Grob Farbton Weiß
Produkteigenschaften:
Dichte:  1,6 - 1,8 g/cm³
pH-Wert:  ca. 11
Größtkorn:  1 mm
Absolut UV-beständig
Cradle to Cradle Certified®-Zertifikat Silver
C2C Certified Material Health Certificate™ Gold

angebotenes Fabrikat: '.........'
Menge: 30,000 m²

*Hinweis: Zweimaliger Anstrich*
Zweimaliger Anstrich

Streichfertige Silikatfarbe, bestehend aus rein anorganischen, absolut lichtechten Pigmenten

Produkteigenschaften:
Dichte:  ca. 1,3 - 1,6 g/cm³
pH-Wert  ca. 11
Klassifikation nach:  DIN EN 1062-1
Klassifikation nach VOB:  Silikatfarbe gemäß
  DIN 18363 Abs. 2.4.1
Diffusionsäquivalente
Luftschichtdicke (sd-Wert):  sd ≤ 0,01 m
Brandverhalten:  nicht brennbar, Klasse A2-s1d0
Farbtonbeständigkeit:  A1 (Fb-Code gemäß
  BFS-Merkblatt-Nr. 26)
Wasserdurchlässigkeitsrate: Klasse W3 nach
  DIN EN 1062-3
Glanzgrad:  G3 - matt (Messwinkel 85°)

Hoch diffusionsfähig
Ohne Zusatz von Bioziden, Lösemitteln
Ausgezeichnet mit dem Qualitätszeichen "natureplus"
Cradle to Cradle Certified®-Zertifikat Silver
C2C Certified Material Health Certificate™ Gold
QNG-konform

Richtfabrikat: KEIM Granital-System

Angebotenes Fabrikat: '.........'

**04.01.15 Grundanstrich**
Spezial-Fixativ - je nach Saugfähigkeit des Untergrundes mit bis zu max. 20 % - verdünnen.
Grundanstrich mit der Bürste aufbringen.

Richtfabrikat: KEIM Granital-Grob Farbton Weiß

Angebotenes Fabrikat: '.........'
Menge: 135,000 m²

**04.01.16 Zulage Grundanstrich in Leibungen.**
Zulage Grundanstrich in Leibungen

Leibungstiefe: 6 bis 12 cm
Menge: 40,000 m

**04.01.17 Aufschlag für Farbtöne HBW 51**
Aufschlag für Farbtöne
HBW 51
gemäß Farbbefunduntersuchung Keim 9171

Bauteil: Fassadenfläche(rosé)
Menge: 105,000 m²

**04.01.18 Aufschlag für Farbtöne HBW 62**
*** Bedarfsposition ohne GB
Aufschlag für Farbtöne
HBW 62
gemäß Farbbefunduntersuchung Keim 9171

Bauteil: Fassadenfläche(gelb)
Menge: 105,000 m²

**04.01.19 Aufschlag für Farbtöne Keim historisch 50016**
Aufschlag für Farbtöne
gemäß Farbbefunduntersuchung
Keim historisch 50016

Bauteil: Lisenen, Gesimse, Fenstergewände
Menge: 32,000 m²

**04.01.20 Schlussanstrich**
Schlussanstrich unverdünnt mit der Bürste aufbringen.

Richtfabrikat: KEIM Granital Farbton Weiß

Angebotenes Fabrikat: '.........'
Menge: 105,000 m²

**04.01.21 Zulage Schlussanstrich in Leibungen.**
Zulage Schlussanstrich in Leibungen.

Leibungstiefe: 6 bis 12 cm
Menge: 40,000 m

**04.01.22 Farbiges Absetzen von Bauteilen, flächig**
Farbige Gliederung bzw. Absetzen von Bauteilen flächig, z. B. Gesimse, Brüstungen, Schmuckelemente oder ähnliche architektonische Details, einschließlich Beschneiden der Flächen.

Hinweis:
Alle Arbeiten sind systemgerecht und so auszuführen, dass Farbtöne und Abgrenzungen sauber und dauerhaft dargestellt werden.

Bauteil: Gesimse, Pfleiler, Fenstergewände
Menge: 105,000 m²

**04.01.23 Stundensatz Fachwerker, Malerarbeiten**
Arbeiten, welche nicht in den Positionen erfasst sind und gegen Nachweis zur Ausführung kommen:
Fachwerker
Menge: 1,000 h

#### Bereich 04.02 Sockel

**04.02.1 Wurzelstock entfernen, mit Gerät**
*** Bedarfsposition ohne GB
Wurzelstock vollständig entfernen, Sprengen ist unzulässig. Anfallendes Material entsorgen.
Stockdurchmesser : 10 - 30 cm, gemessen 1,0 m über Gelände
Standortbedingungen : für mobiles Hilfsgerät zugänglich
Menge: 5,000 St

**04.02.2 Sockel freilegen, Aushubtiefe 50 cm**
Bodenaushub zur Freilegung von Sockelmauerwerk, einschl. seitlichem Lagern des Aushubmaterials und Wiederverfüllung des Arbeitsraumes nach Beendigung der Arbeiten.
Aushubtiefe : bis 0,50 m
Aushubart : Handaushub
Bodenbeschreibung : grobkörnig bzw. gemischtkörnig (nicht bindige Böden)
Förderweg : max. 50 m
Menge: 30,000 m

**04.02.3 Anschlussleitungen freilegen, seitl. lagern, Wiederverfüllung**
Bodenaushub zur Freilegung von Hausanschlussleitungen und Regenstandrohren, einschl. seitlichem Lagern des Aushubmaterials und Wiederverfüllung des Arbeitsraumes nach Beendigung der Arbeiten.
Art des Bodens : grobkörnig bzw. gemischtkörnig (nicht bindige Böden)
Aushubtiefe : bis 1,50 m
Aushubart : Handaushub
Menge: 3,000 m³

**04.02.4 Sockelflächen reinigen, Untergrundvorbereitung**
Untergrund  von Schmutz und Staub, Verfüllmaterial reinigen,
Art des Untergrunds : Mauerwrk
Bauteil : Keller-Außenwandsockel
Menge: 30,000 m²

**04.02.5 Fehlstellen, Ausbruchstellen**
Fehlstellen, Ausbruchstellen, Fugen und dgl. im Mauerwerk des Gebäudesockels mit schwindkompensiertem Dichtungsmörtel schließen
Menge: 10,000 St

**04.02.6 Hohlkehle, Mörtel**
Hohlkehle oder Ausrundung aus Mörtel am Wand-/Sohlenanschluss, inkl. Voranstrich mit Haftgrund herstellen.
Einbauort : Außenwand Zwischenbau
Mörtel : NM III; M 10
Schenkellänge : ca. 10 cm
Menge: 30,000 m

**04.02.7 Fußpunktvordichtung als Schutz gegen**
Fußpunktvordichtung als Schutz gegen
rückwärtige Durchfeuchtung am Wand-
/Sohlenanschluss
Der Auftrag erfolgt in mind. 2
Arbeitsgängen im Streich-/
Spachtelverfahren mit 2-komp"
Reaktivabdichtung
Menge: 30,000 m

**04.02.8 Egalisierungsspachtel**
Egalisierungsspachtel mit schwindkompensiertem, schnellabbindendem, faserarmierten Dichtungsmörtel,
wasserundurchlässig bis 1,5 bar
im Sockelbereich auftragen

angebotenes Fabrikat: '.........'
Menge: 18,000 m²

**04.02.9 Grundierung**
Grundierung
alkalienbeständige, unverseifbare Grundierung mit staubbindender und wasserabweisender Wirkung
zur Verbesserung der Haftung aufgebrachter Systeme

angebotenes Fabrikat: '.........'
Menge: 18,000 m²

**04.02.10 Abdichtung des Sockelbereiches W1.1-E**
Abdichtung des Sockelbereiches
Wassereinwirkungsklasse W1.1E
mit einer Dickbeschichtung;
- hoch flexibel, Rissüberbrückung mind. 2 mm
- schnell regenfest,
- schnell druckwasserdicht,
- überputzbar, überstreichbar, frost-/ tausalzbeständig, UV- beständig
- Mindestrockenschichtdicke 3 mm
- einschließlich Abstreuung mit Quarzsand als Haftbrücke

angebotenes Fabrikat: '.........'
Menge: 18,000 m²

**04.02.11 Rohrdurchführungen**
Rohrdurchführungen anarbeiten und in die Abdichtung
einbinden
Menge: 10,000 St

**04.02.12 Ausgleichsputz, für Außenabdichtung**
Ausgleichsputz aus Zementmörtel auf gesäuberten Außenwänden, einschl. Grundierung, Spritzbewurf als Tragschicht für nachträgliche Außenabdichtung mit Bitumendickbeschichtung (PMBC).
Putzdicke : 1,5 cm

erdberührter Bereich,
Menge: 18,000 m²

**04.02.13 Schutz, Abdeckung, Noppenbahn/Vlies**
Schutz-/ Sickerschicht aus vlieskaschierten Noppenbahnen aus Polyolefin für vertikale Flächen vor Wänden, einschl. Eckausbildung und Herstellen von Randabschlüssen und Durchdringungen, mit oberem Abdeckprofil.
Abflussspende im Endzustand über 0,3 l/sm bei max. 40 kN/m² Erddruck.
Mattendicke : 4 mm
Noppenhöhe : 5 - 8 mm
Abschlusslänge : 1,0 m
Höhe des zu schützenden Bauteils: 1,5 m

angebotenes Fabrikat: '.........'
Menge: 18,000 m²

**04.02.14 Sockelputz ausbessern, Teilflächen**
Sockelputz in Teilflächen ausbessern, wie folgt:
- lose Sockelputzflächen abschlagen
- Mauerwerksflächen reinigen
- Bauschutt entsorgen
- neuen Sockelputz anbringen, 2-lagig, inkl. Spritzbewurf
Neuputz : Kalkzement-Kratzputz
Putzdicke : ca. 25 mm
Teilflächen : < 1,0 m²
Menge: 18,000 m²

**04.02.15 Sockelputz, einfärben, Mehrpreis**
Außensockelputz systemzugehörig,einfärben, als Mehrpreis
mit Hydrobalance und hoher Sicherheit gegen den Befall durch Microorganismen
Menge: 18,000 m²

**04.02.16 Stundensatz Fachwerker, Putzarbeiten**
Arbeiten, welche nicht in den Positionen erfasst sind und gegen Nachweis zur Ausführung kommen
Stundensatz : Fachwerker
Leistungsbereich : Putzarbeiten
Menge: 1,000 h
